# Anpassung und Modernisierung Straßenbeleuchtung Plessow
Angebotsaufforderung (GAEB 90, DA83)
Projektbezeichnung: Plessower Hauptstraße
Projektbezeichnung: im Ortsteil Plötzin, Gemeindeteil Plessow der Stadt Werder
Projektbezeichnung: (Havel)
Währung: EUR
Auftraggeber: Stadt Werder (Havel) Eisenbahnstraße 13/14 14542 Werder (Ha

## Zusätzlicher Text
Baubeschreibung Verkehrsflächenbeleuchtung

1. Lage der Baustelle/Beschreibung des Bauvorhabens

Die Stadt Werder (Havel) beabsichtigt die Erneuerung
der Straßenbeleuchtung in Plessow im Ortsteil Plötzin
entlang der Plessower Hauptstraße.
Auf einer Strecke von ca. 1,7km ist die vorhandene
Straßenbeleuchtung zurückzubauen und eine
neue Straßenbeleuchtungsanlage aufzubauen.

1.1 Allgemeines

Derzeit befinden sich 22 Bestandsleuchten entlang des
Bauabschnitts. Die ca. 7,5m hohen Maste sind inkl.
Leuchtmittel zu demontieren. Die Masten sind von
der Baufirma zu entsorgen, Leuchtmittel sind dem Bauhof
zu übergeben.
Adresse und Ansprechpartner des Bauhofs werden
nach Zuschlagserteilung übergeben.
Das alte Straßenbeleuchtungskabel ist nach Möglichkeit
komplett sowie fachgerecht zu entsorgen.

Es ist eine komplett neue Beleuchtungsanlage mit
38 Lichtpunkten zu errichten.
Vom neu zu errichtenden Schaltschrank sind die
neuen Stromkreise zu verlegen.

Auf der Baustelle stehen keine Lager- und Arbeitsplätze
zur Verfügung.
Die Beschaffung dieser ist Aufgabe des AN.
Die erforderlichen Verkehrssicherungsanlagen
gemäß den geltenden Vorschriften während
der Montagezeit sind von der ausführenden Firma zu
stellen. Einschränkungen des Verkehrs sind auf das
notwendigste Maß zu beschränken und mit den
zuständigen Stellen abzustimmen.
Hinweis: Die Straße wird durch Fußgänger und
Fahrradfahrer genutzt, kein gesonderter Wegestreifen.
Gerade in den frühen Morgenstunden laufen viele
Kinder zur Bushaltestelle in Plessow,
gemäßigter Autoverkehr von der B1 zum Zoll.
Lagermöglichkeiten für die Baumaterialien
sind mit den örtlichen Behörden/ der Stadt Werder
abzustimmen.

Baubeginn: September 2026;
Bauende: Witterungs- und Lieferungsbedingt
avisiert ca. Ende 2026-Anfang 2027.

1.2 Anlagen im Baubereich

Vor Beginn der Bauarbeiten sind die im Zusammenhang mit
dem Genehmigungsverfahren eingeholten Bestandspläne von
den örtlichen Ver- und Entsorgungsunternehmen zu
sichten und Schachtscheine zu beantragen.
Erforderliche Maßnahmen zur Sicherung der Leitungen
sind erst nach Einweisung durch die betreffenden
Unternehmen auszuführen. Freigelegte
oder gefährdete Ver- und Entsorgungsanlagen oder
sonstige Anlagen müssen während der Bauausführung
sorgfältig und betriebssicher geschützt werden.
Bei allen Kreuzungen mit Ver- und Entsorgungsleitungen
sind die einschlägigen und besonderen Bestimmungen
der einzelnen Medienträger zu beachten.

1.3 Bauüberwachung

Es ist ein Bautagebuch zu führen, in das alle
Leistungen und Lieferungen
sowie die Zahl der eingesetzten Arbeitskräfte und die
jeweils eingesetzten Maschinen und Geräte sowie die
Wetterdaten eingetragen werden. Ferner sind alle
Anordnungen zu vermerken. Dies beinhaltet die
Termine der Vor-Ort-Besichtigungen und Termine der
Bauüberwachung.

1.4 Demontage

Im Zuge der Baumaßnahme sind 22 Bestandsleuchten zu
demontieren und zu entsorgen. Erwartet wird die
abschnittsweise Demontage der vorhandenen
Straßenbeleuchtung. Arbeiten am vorhandenen Netz der
öffentlichen Straßenbeleuchtung sind nur nach
Abstimmung mit der Wartungsfirma auszuführen.
Die Kontaktdaten der Wartungsfirma werden nach
Zuschlagserteilung übergeben.
Über die örtlichen Gegebenheiten (Bestand, Kabellage,
Aufschaltungen usw.) sind rechtzeitige Abstimmungen mit
dieser Firma zu führen.
Die demontierten Materialien gehen, wenn im Einzelnen
nicht anders vermerkt, in den Besitz des Auftragnehmers
über und sind durch ihn abzutransportieren und
fachgerecht zu entsorgen.
Die fachgerechte Entsorgung ist schriftlich
nachzuweisen.
Geräte die zur Wiederverwendung ausgeschrieben
wurden sind entsprechend sorgfältig zu behandeln und
bis zur erneuten Montage zwischenzulagern oder dem
AG/seiner Wartungsfirma zu übergeben.

2. Auszuführende Leistungen

Mit der Demontage der 22 vorhandenen Bestandsleuchten
geht die Errichtung einer neuen Beleuchtungsanlage aus
38 Lichtpunkten sowie die tiefbauseitigen Arbeiten zur
Verlegung der Anschlusskabel einher.
Es ist eine einseitige Beleuchtungsanlage zu errichten.
Die Leuchten werden mit Zhaga Sockel und
zugehörigen Zhaga Straßenlaternen-Controller
ausgestattet.

Zu den Hauptpositionen des Leistungsumfanges gehören:

- Einholen der Leitungsauskünfte der TÖB
- Koordinierung der Leitungsverlegung mit anderen
Medienträgern
- Demontage Kabel Bestandsbeleuchtung ca. 1500m
- Verlegung des Leuchtenkabels mit Schutzrohr ca. 1700m
- Aufstellung der Masten 38 Stk.
- Installation der Leuchten 38 Stk.
- Demontage 22 Stk. Bestandsmasten
- Installation Lichtmanagement in drei
Beleuchtungsklassen
- Programmierung der Leuchten
- Lichtmessung nach/während der Montage
- Neuaufstellung und Anschluss
Straßenbeleuchtungsschrank

Die geplanten Leuchten sind entsprechend
Lageplan zu installieren. Nähere Angaben entnehmen Sie
der Beleuchtungsberechnung für das Gebiet.
Die Unterlagen werden mit dem
Zuschlagsschreiben versendet.
Die Ausführung jeder Position des
Leistungsverzeichnisses versteht sich
als die vorschriftsmäßige, ordentliche und
gebrauchsfertige Erbringung der geforderten
Leistung einschließlich aller notwendigen, aber nicht
immer besonders erwähnten Nebenleistungen.
Es wird eine vollständige und funktionsfähige
Gesamtleistung erwartet.

3. Vorgaben

3.1 Normen und Bestimmungen
Alle in der Spezifikation beschriebenen Leistungen
einschließlich der Materialien müssen der
"Verdingungsordnung für
Bauleistung" (VOB), Teil C entsprechen.

Weiterhin gelten:
- DIN -/EN Normen
- VDE - Bestimmungen gemäß VDE 0022
- DIN 1998, DIN VDE 0100-714
- TAB des zuständigen EVU
- Sicherheitsbestimmungen / Vorschriften d. Berufsgenossenschaft
- sonstige gesetzliche Vorschriften
- Auflagen Naturschutz Plessow

3.2 Materialien und Geräte

Für den Bau der Anlage dürfen nur Betriebsmittel und
Materialien verwendet werden, die den VDE -
Bestimmungen entsprechen und deren Konstruktion
und Werkstoffe eine ausreichende und
dauerhafte Betriebssicherheit gewährleisten.
Zum Nachweis der Sicherheit müssen
die Leuchten das VDE - Zeichen tragen,
die VDE - Prüfbescheinigung oder den Prüfschein PTB
aufweisen.

4. Technische Beschreibung

4.1 Allgemein

Zeigt sich während der Bauausführung, dass die dem
Unternehmer zur Verfügung gestellten
Ausführungsunterlagen mit den örtlichen
Verhältnissen nicht übereinstimmen, so ist die örtliche
Bauleitung unverzüglich zu benachrichtigen.
Der Aufbau der gesamten technischen Ausrüstung der
Beleuchtungsanlage darf sich ausschließlich nur auf dem
Boden für den Gemeingebrauch (öffentlicher
Verkehrsraum) gewidmeter Flächen befinden.

4.2 Zusammenfassung der Leuchten (Neuanlage)

38x Ausleger Lichtmast (1m Ausleger)
38x Technische Zweckleuchte; Leistung ca. 32W,
Lichtstrom: 4200lm, Farbtemperatur <3000K,
einstellbare Dimmlevel über Programmierstick
Ausrüstung mit 1x Leuchtencontroller pro Leuchte.
Schaltung über Dämmerungssensor/Astrouhr.

4.3 Schutzmaßnahmen

Als Schutzmaßnahme bei indirektem Berühren ist ein
Schutz durch Abschaltung im TN- Netz nach VDE 0100 Teil
410 vorgesehen.
Die Wirksamkeit der Schutzmaßnahme ist nachzuweisen.
Der im gesamten Installationssystem mitzuführende
Schutzleiter(grün/gelb) ist an alle Maste, Geräte und
Beleuchtungskörper der Schutzklasse 1 anzuklemmen.
Bei Leuchten der Schutzklasse 2 oder bei Schutz durch
doppelte/verstärkte Isolierung ist kein Schutzleiter
für den Leuchtenkopf anzuschließen.

Es gelten die VDE-Bestimmungen in der zurzeit gültigen
Fassung:
- VDE 0100 - VDE 0150
- VDE 0105 - VDE 0190
- VDE 0800 - VDE 0609

Die Wartung erfolgt auf der Grundlage der
VDE-Vorschriften (DIN VDE 0105
Teil 1 und DIN VDE 0710).
Die Vorschriften des zuständigen EVU sind zu beachten.

4.4 Geometrie und Leuchtenaufstellung

Die neuen Lichtmaste sind an den im Lageplan
gekennzeichneten Maststandorten zu gründen /
einzubauen, mit Korrosionsschutzbinden zu
versehen, zu beschriften und mit Erdplatte
einzubringen.
Die Maste sind grundsätzlich so aufzustellen,
dass sich der Türausschnitt am Mast auf der dem
Verkehrsfluss abgewandten Seite befindet.
Darüber hinaus ist eine Ausrichtung in Höhe und Linie
einzuhalten.

Bei der Aufstellung der Lichtmaste ist auf die
Einhaltung der geforderten Mindestabstände zu achten.
D. h., die Maste sollten mindestens 1,0 m vom
Straßenhochbord bzw. 0,75m bei abgesenktem Bord stehen.

Die unterirdischen Kabeleintrittsöffnungen am Lichtmast
sind mit einem Kantenschutz zu versehen.
Des Weiteren erhält jeder Lichtmast im Übergangsbereich
Erde/ Luft einen Wärmeschrumpfschlauch zum
korrosionsschützenden, feuchtigkeitsdichten
Ummanteln.
Sämtliche Maste erhalten eine Bodenplatte für eine
höhenstabile Lage.
Nach Einbau und Ausrichtung der Lichtmaste ist das
Mastloch lagenweise zu verfüllen und gut zu verdichten.
Gegebenenfalls ist Magerbeton im unteren Teil des
Mastloches einzubringen.
Die Oberfläche ist an die Umgebung anzupassen.
Generell ist durch die ausführende Firma der Nachweis
über die Standsicherheit der Maste zu erbringen.

4.5 Kabelverlegung

Bei Kreuzung und Näherung mit anderen Ver- und
Entsorgungsträgern sind die geforderten Mindestabstände
einzuhalten. Eine Überbauung der Kabelanlage ist zu
vermeiden. Das 5-adrige Versorgungskabel, Querschnitt
10mm² bzw. 16mm², ist entsprechend Lageplan zu
verlegen.
Das Kabel ist im gesandeten Kabelgraben (steinfreie
Sandschicht 0,2 m) bei einer Mindestlegetiefe von 0,7m
zu verlegen. Für die Straßenquerung beträgt die Tiefe
der Grabensohle 1m.
In diesem Bereich ist das Kabel mechanisch mittels
Kabelschutzrohr, Durchmesser 63 mm (DN 63), zu
schützen. In Abständen von 5m ist das
Kabel mit Kabelkennzeichnungsbändern, Farbe blau, zu
versehen.
Während des Verlaufs im Erdreich ist das Kabel im
Abstand von 0,30m mit Warnband, Farbe gelb, abzudecken.
In den Bereichen vorhandener bzw.
geplanter Bäume ist das Kabel grundsätzlich in
Schutzrohren zu führen, deren Länge etwa dem
voraussichtlichen Kronendurchmesser entspricht.

Vor Montagebeginn ist die Führung der Kabel und
Leitungen mit der Bauleitung anhand der Planunterlagen
abzustimmen.

4.6 Elektrischer Anschluss

Die elektrotechnische Versorgung der neuen
Beleuchtungsanlage erfolgt
durch Anbindung an den neu zu errichtenden
Schaltschrank im Ortskern. Von diesem aus werden drei
neue Stromkreise in jede Richtung verlegt.

Ausgehend vom Schaltschrank sind jeweils für die
Versorgung der neuen Lichtmaste Kunststoffkabel NYY-J
5x10mm² im Kabelgraben bis zum jeweiligen Maststandort
zu verlegen. Im Lichtmast erfolgt die Stromversorgung
mit Kunststoffkabel Typ NYY-J 5x1,5mm².
Im Lichtmastsicherungssockel sind die Leuchten mit 2-6A
abzusichern. Sämtliche Klemmarbeiten sind im Mast
vorzunehmen.
Die Betriebsspannung der Beleuchtungsanlage ist
3 PEN AC 50Hz 400V, wobei die einzelnen Leuchten
gleichmäßig auf die Außenleiter L1, L2 und
L3 aufgeteilt werden und somit die einzelnen Leuchten
eine Betriebsspannung von: 1 PEN AC 50Hz 230V haben.

4.7 Steuerung

Die Schaltung der Leuchten erfolgt über die im
Schaltschrank installierte Steuerungseinheit (Astrouhr
bzw. Dämmerungsschalter).
Die Leuchten werden auf einen Hauptwert eingestellt,
über die Nacht verteilt werden mehrere Dimmstufen
eingestellt, damit sich die Leuchten automatisch
herunterregeln. Zusätzlich wird eine adaptive
Beleuchtung installiert, die Leuchten regeln sich dann
abends automatisch hoch und runter. Die genauen
Einstellzeiten werden mit den Ausführungsunterlagen
übergeben.

4.8 Beschriftungen

Die Beschriftung der Beleuchtungsmaste hat nach den
in der Stadt Werder üblichen Verfahren zu erfolgen:
Wetterfeste Aufkleber.

4.9 Prüfungen

Jeder Stromkreis ist vor Inbetriebnahme einer
Isolationsprüfung zu unterziehen.
Ohne Verbindung zwischen N - PE - Leiter muss gemessen
werden: Phase gegen N ; Phase gegen PE ; Phase gegen
Phase ;
Weiterhin ist die Schleifenimpedanz aller Stromkreise
der gesamten Anlage nach DIN VDE 0100 Teil 600 zu
messen.

4.10 Revisionsunterlagen

Vor dem Verfüllen der Kabelgräben sind neu verlegte
Kabel, Rohrstrecken, Muffen sowie die Beleuchtungsmaste
einzumessen und in die Lage- und Bestandspläne
einzutragen.
Die Revisionsunterlagen sind digital und in Papierform
der Stadt Werder zu übergeben.
Sämtliche Unterlagen entsprechend der nachfolgenden
LV-Position.

5. Nebenleistungen

Die in der VOB, Teil C im Abschnitt 4 beschriebenen
notwendigen Nebenleistungen einschließlich der
Baustelleneinrichtung und die Aufstellung von Gerüsten,
falls nicht hier ausdrücklich vermerkt, sind
vom AN zu erbringen, ohne gesondert Kosten in Rechnung
zu stellen.

Leistungsverzeichnis:

Grundsätzlich ist in den Texten des StLB die
gebrauchsfertige Leistung beschrieben.
Daraus ergibt sich, dass, soweit in den Texten nicht
ausdrücklich anders vermerkt, die Lieferung der Stoffe
eingeschlossen ist und  eine fertige Leistung erwartet
wird.  Eingeschlossen sind somit auch alle Tätigkeiten
wie Herstellen, Montieren, Anschließen,
Funktionsprüfungen usw., die zur restlosen Erfüllung
der Leistungen gehören, auch wenn diese nicht
ausdrücklich aufgezählt werden.

Allgemeine technische Vorschriften und Bestimmungen:

Jeweils nach den neuesten Fassungen der einschlägigen
Vorschriften, Richtlinien und anerkannten Regeln der
Technik  sind nachfolgend
aufgeführte Leistungen und Lieferungen auszuführen.

Besonders zu beachten sind dabei, soweit zutreffend:
- Landesbauordnung
- Auflagen der Gewerbeaufsicht, der Feuerwehr und
  des Bauaufsichtamtes
- Technische Anschlussbedingungen (TAB) des
 zuständigen EVU
- Unfallverhütungsvorschriften, DGUV Vorschrift 1 + 3
- Arbeitsstättenrichtlinien
- VDE-Vorschriften
- VDI-Richtlinien
- DIN-Normen
- Vorschriften des zuständigen TÜV und TÜA
- VOB, Teil B und C

## Anpassung und Modernisierung Straßenbele
Datum: 07.07.26

### 1 Verkehrsflächenbeleuchtung

#### 1.1 Baustelleneinrichtung, Baubegleitende Leistungen

**1.1.10 Einrichten der Baustelle**
Einrichten der Baustelle für sämtliche
entsprechend Leistungsbeschreibung
auszuführenden Leistungen.
Anfuhr, Abladen, Umbauen und Vorhalten aller für die
vertragsgemäße Durchführung der Bauleistung
erforderlichen Einrichtungen wie Geräte, Werkzeuge,
Maschinen, Bauwagen, Lagerschuppen, sonstigen
Betriebsmittel,
Absperrung und Beleuchtung der Baustelle.
Die Sicherung der Baustelle beinhaltet die tägliche
Absperrung der offenen Bauabschnitte mit Bauzäunen
gemäß gesonderter Position.
sowie
Abbauen, Verladen und Abfahren aller vorgenannten
Einrichtungen nach
Beendigung der Bauarbeiten und Wiederherstellung der in
Anspruch genommenen Flächen unter Wahrung der
landschaftlichen Belange nach Vorgaben des AG.
Verunreinigungen sind zu beseitigen.
Menge: 1,000 psch

**1.1.20 Absperrungen, Markierung und Beantragung**
Absperrungen, Markierung und Beantragung
von Sicherungsmaßnahmen für die Baustelle
zur Herstellung des Kabelgrabens
in offener Bauweise,
einschließlich Beantragung Sperrgenehmigung,
einschließlich aller notwendigen Absperr- und
Warnelemente,
einschließlich Einholung von Schachtscheinen,
einschließlich aller notwendigen vor Ort Begehungen mit
der Verkehrsbehörde,
einschließlich Abnahme des betreffenden Straßen- und
Gehwegbereiches nach Abschluss der Bauarbeiten durch
die Verkehrsbehörde.
Menge: 1,000 psch

**1.1.30 Absperrgitter/Bauzaun**
Absperrgitter/Bauzaun,
zum Absperren und Sichern von Baustellen,
offenen Gruben über einen längeren Zeitraum,
bspw. bei Kabelschäden und
beauftragter Reparatur durch einen TÖB,
aus Kunststoff Gesamtlänge 8,00 m,
weiß, sichere und schnelle Aufstellung
durch integrierte drehbare Füße,
einfache Verbindung durch Haken- und Ösensystem,
mit Folie Typ 1, gelb / schwarz,
inkl. mehrmaligen Umrücken.
Menge: 1,000 psch

**1.1.40 Beantragung Verkehrsrechtliche Maßnahmen**
Beantragung einer Verkehsrechtlichen Maßnahme.
Einreichung und Ausfüllung der notwendigen Unterlagen
in Absprache mit der Gemeinde/Kommune/Stadt.
Menge: 1,000 St

**1.1.50 Beweissicherung bautechn Zustand SBL**
Beweissicherung bautechn Zustand SBL,
Beweissicherung für bautechnischen Zustand
Begehung des Baugeländes vor Beginn der Baumaßnahme
mit dem AG und dem Baubetrieb.
Feststellung des vorhandenen baulichen Zustandes.
Alle im Baubereich und in den Seitenlagen
festgestellten Bauschäden an Gebäuden; Bauwerken und
sonstigen Anlagen sind beweisfähig zu dokumentieren
durch Video, Foto bzw. Aufmaß. Die sich aus der
Begutachtung ergebenden Folgemaßnahmen aller Art werden
durch den AG gesondert beauftragt.
Menge: 1,000 St

**1.1.60 Baustelleninformationsschild**
Baustelleninformationsschild,
Baustelleninformationsschild einschließlich
Aufstellvorrichtung nach Unterlagen des AG anfertigen
und beschriften, zur Baustelle anfahren und standsicher
aufstellen. Notwendige Erdarbeiten ausführen,
Fundamente herstellen. Statischen Nachweis erbringen.
Bauschild während der gesamten Bauzeit unterhalten und
säubern.
inkl. abbauen des Informationsschildes, der
Aufstellvorrichtung und des Fundaments. Abbruchgut nach
Wahl des AN verwerten. Benutzte Fläche entsprechend dem
ursprünglichen Zustand herrichten.

Größe: 200cm x 270cm
- entsprechend Anforderungen der Nationalen
Klimaschutz Initiative (NKI)-
Logo NKI,
+ Logo Ministerium,
+ Logo Stadt Werder,
+ Name Baumaßnahmen

NKI Logo gemeinsam mit dem BMUKN-Logo

ergänzender Schriftzug:
gefördert durch: zuständiges Bundesministerium aufgrund
eines Beschlusses des Deutschen Bundestages.
Menge: 2,000 St

#### 1.2 Tiefbau- und Erdarbeiten

**1.2.10 Kabelgraben in Maschinenschachtung,**
Kabelgraben profilgerecht ausheben,
verfüllen und verdichten,
in Maschinenschachtung,
einschließlich Wiederherstellung der vorhandenen
Oberfläche,

Aushub in Böden des Homogenbereichs E0/E1.
Aushubtiefe bis 0,7 m (gegenüber OK Fertiggelände),
Sohlenbreite des Grabens bis 0,3 m,
Aushub im Baustellenbereich lagern,
verdrängter Boden wird Eigentum des AN und ist
von der Baustelle zu entfernen,
Verdichtung ist gemäß ZTVA nachzuweisen,

Ausführung 0,10m dicke Sandschicht vor Kabelzug
auf Grabensohle aufbringen,
nach Kabelzug nochmals 0,10m dicke Sandschicht
aufbringen,
Steine und Verunreinigungen größer 20mm sind
auszusortieren und zu entsorgen.

Behinderung durch Ver- und Entsorgungsleitungen
möglich.
Menge: 900,000 m

**1.2.20 Kabelgraben in Handschachtung,**
Leistung wie zuletzt in vollem Wortlaut, jedoch
Handschachtung.
Menge: 300,000 m

**1.2.30 Kabelgraben Zuschlag verunreinigtes Erdreich**
Kabelgraben
Zuschlag für größer verunreinigtes Erdreich durch
Bauschutt, zur Anrechnung der Zusatzkosten sind
entsprechende Nachweise über den Grad und die
Fläche der Verunreinigung durch den AN erforderlich.
Menge: 2,000 m3

**1.2.40 Kabelgraben Zuschlag für verwurzelten Erdstoff**
Kabelgraben,
Zuschlag für verwurzelten Erdstoff, zur Anrechnung der
Zusatzkosten sind
entsprechende Nachweise über den Grad und die Fläche
der Verunreinigung durch den AN erforderlich.
Menge: 10,000 m3

**1.2.50 Suchschachtung**
Suchschachtung,
Querschachtung zum Auffinden des Leitungsbestands
von Leitungen und Kabeln,
Aushub in Böden des Homogenbereichs E0/E1.,
Größe ca.(1,5m x 1,0m x 0,5m),
verdrängter Boden wird Eigentum des AN und ist
bis zum verdichten zwischen zu lagern,
nicht wieder einbaufähiger Boden ist zu beseitigen.
Menge: 10,000 St

**1.2.60 Muffengrube**
Muffengrube,
für Kabelverbindungsmuffe bis 16mm² in
Handschachtung herstellen und wieder schließen,
Aushub in Böden des Homogenbereichs E0/E1.
Boden profilgerecht lösen,seitlich lagern und
wieder einbauen,
Verdichtung ist gemäß ZTV A nachzuweisen,
Menge: 2,000 St

**1.2.70 Startgrube**
Startgrube nach Wahl des Auftragnehmers in der für die
Vortriebsanlage erforderlichen Größe.
Aushub in Böden des Homogenbereichs E0/E1
herstellen einschl. folgender Leistungen
- Ausfahröffnung
- Verbau entsprechend den statischen und
maschinentechnischen Erfordernissen
- Bodenabfuhr zur Verwendung des AN
- Betonsohle entsprechend den statischen und
maschinentechnischen Erfordernissen
- Wasserhaltung für Sickerwasser.
Die Wasserhaltung für anstehendes
Grundwasser wird gesondert vergütet.
- Presswiderlager herstellen und wieder entfernen
- Rückbau des Verbaus
- Verfüllung der Grube mit verdichtungsfähigem Material
Der eventuell notwendige Straßenaufbau wird gesondert
vergütet.
Länge: ca. 1,50 m
Breite: ca.1,50 m
Tiefe: ca. 1,60 m (von Rohrsohle 0,40 m tiefer)
oberhalb des Grundwasserstandes /
Menge: 90,000 St

**1.2.80 Zielgrube**
Zielgrube nach Wahl des Auftragnehmers in der für die
Vortriebsanlage erforderlichen Größe.
Aushub in Böden des Homogenbereichs E0/E1
herstellen einschl. folgender Leistungen
- Herstellen Einfahröffnung
- Verbau entsprechend den statischen und
maschinentechnischen Erfordernissen
- Bodenabfuhr zur Verwendung des AN
- Betonsohle entsprechend den statischen und
maschinentechnischen Erfordernissen
-Wasserhaltung für Sickerwasser. Die Wasserhaltung für
anstehendes Grundwasser
wird gesondert vergütet.
- Verfüllung der Grube mit verdichtungsfähigem Material
Der eventuell notwendige Straßenaufbau wird gesondert
vergütet.
Länge: ca. 1,50 m
Breite: ca. 1,50 m
Tiefe: ca. 1,60 m (von Rohrsohle 0,40 m tiefer)
oberhalb des Grundwasserstandes.
Menge: 90,000 St

**1.2.90 Straßen - und Wegunterkreuzung verrohrt DN 75**
Straßen - und Wegunterkreuzung,
Querung Grundstückszufahrt,
mit Kabelschutzrohr DN 75,
mittels Durchbohren/durchpressen,
Start und Zielgruben werden in gesonderter Position im
LV verrechnet.
Ein- und Ausbau des Durchbohr/Durchpressungsgerätes,
Scheiteldeckung mind. 1m
Streckenlänge: Abrechnung je Meter
Verfüllen der Gruben und lagenweise verdichten,
Wiederherstellen der Oberfläche bei Gras-, Garten-, und
Ackerland oder ähnlichen
Menge: 240,000 m

**1.2.100 Baum/Wurzelbereich durchörtern verrohrt DN 75**
Durchbohren/Durchpressen von Wurzelbereichen und
einziehen eines Kabelschutzrohres aus Plast,
Außendurchmesser max- 75mm als wurzelschonende Maßnahme
Start und Zielgruben werden in gesonderter Position im
LV verrechnet.
Ein- und ausbauen des Durchbohr/Durchpressungsgerätes
Streckenlänge: Abrechnung je Meter
Scheiteldeckung 1m
Verfüllen der Gruben und lagenweise verdichten,
Wiederherstellen der Oberfläche bei Gras-, Garten-, und
Ackerland oder ähnlichen
Menge: 300,000 m

**1.2.110 Durchörterung Entleerungsschacht Tiefe bis 2,50m**
Durchörterung Entleerungsschacht Tiefe bis 2,50m,
Geschlossene Querung eines vorhandenen
Entleerungsgrabens,
Vorfluters oder vergleichbaren Entwässerungsbauwerks
zur
Verlegung eines Straßenbeleuchtungskabels.
Ausführung mittels Durchbohren oder Durchpressen
einschließlich Lieferung und Einbau eines
Kabelschutzrohres DN 75.
Ein- und Ausbau der erforderlichen Geräte,
Ausrichten der Bohrung, Herstellen der Querung sowie
Einziehen des Kabelschutzrohres.
Start- und Zielgruben werden gesondert vergütet.
Mindestüberdeckung unter Grabensohle bzw. Bauwerkssohle
0,50 m.
Behinderungen durch vorhandene Ver- und
Entsorgungsleitungen
sowie schwankende Boden- und Wasserverhältnisse sind
einzukalkulieren.
Verfüllen der Gruben und lagenweises Verdichten werden
gesondert vergütet.
Menge: 20,000 m

**1.2.120 Durchörterung Feuerwehrzufahrt**
Durchörterung Feuerwehrzufahrt,
Querung einer Feuerwehrzufahrt zur Verlegung eines
Straßenbeleuchtungskabels,
mit Kabelschutzrohr DN 75,
mittels Durchbohren / Durchpressen.
Start- und Zielgruben werden in gesonderter Position
im LV verrechnet.
Ein- und Ausbau des Durchbohr-/Durchpressgerätes.
Scheiteldeckung mind. 1,00 m unter Oberkante
befestigte Fläche.
Behinderung durch Ver- und Entsorgungsleitungen
möglich.
Streckenlänge: Abrechnung je Meter.
Verfüllen der Gruben und lagenweise Verdichten,
Wiederherstellen der angrenzenden Flächen werden
gesondert vergütet.
Die Benutzbarkeit der Feuerwehrzufahrt ist während
der Bauausführung weitestgehend aufrechtzuerhalten.
Menge: 20,000 m

**1.2.130 Kabelgraben in Nähe einer Trafostation**
Kabelgraben in Nähe einer Trafostation
Kabelgraben profilgerecht ausheben, verfüllen und
verdichten,
in Maschinenschachtung,
für die Verlegung von Straßenbeleuchtungskabeln,
einschließlich Wiederherstellung der vorhandenen
Oberfläche.
Aushub in Böden der Homogenbereiche E0/E1.
Aushubtiefe bis 0,70 m (bezogen auf OK Fertiggelände),
Sohlenbreite bis 0,30 m.

Ausführung im Bereich einer Trafostation bzw. in deren
unmittelbarer Nähe mit erhöhter Sorgfaltspflicht
aufgrund
der möglichen Lage von Nieder- und
Mittelspannungskabeln
sowie weiteren Versorgungsleitungen.
Vor Beginn der Arbeiten ist eine Leitungsortung
durchzuführen und die Lage vorhandener Leitungen zu
beachten.
Handschachtungen im Leitungsbereich sind
einzukalkulieren.
Aushub im Baustellenbereich seitlich lagern,
überschüssiges Material wird Eigentum des AN und ist
von der Baustelle zu entfernen.
Verdichtung gemäß ZTVA nachzuweisen.
Ausführung einer 0,10 m dicken Sandbettung auf der
Grabensohle vor Kabelzug sowie 0,10 m Sandabdeckung
nach Kabelverlegung.
Steine und Verunreinigungen größer 20 mm sind
auszusortieren
und fachgerecht zu entsorgen.
Menge: 20,000 m

**1.2.140 Profilgerechter Bodenaushub für Auffinden Kabelfehler, Oberfläche Kleinpflaster o.ä**
Profilgerechter Bodenaushub für Auffinden Kabelfehler,
Aushub in Böden des Homogenbereichs E0/E1. ,
Handschachtung,
nach erfolgter Kabelreparatur,
lagenweise verfüllen und verdichten mit
Wiederherstllung der Oberfläche bei Kleinpflaster oder
ähnlichen,
Verdrängter Boden wird Eigentum des AN pro m³.
Menge: 1,000 m³

**1.2.150 Mastlöcher in Maschinenschachtung**
Mastlöcher,
für Masterdstücke in Maschinenschachtung herstellen
und wieder schließen,
Aushub in Böden des Homogenbereichs E0/E1. ,
Boden profilgerecht lösen, seitlich lagern und
wieder einbauen
Tiefe für Erdstück 0,8-1,0 m nach EN 40,
Verdichtung ist gemäß ZTV-A nachzuweisen,
Menge: 37,000 St

**1.2.160 Mastlöcher in Handschachtung**
Leistung wie zuletzt in vollem Wortlaut, jedoch
Handschachtung.
Menge: 1,000 St

**1.2.170 Beton für Mastfuß**
Beton für Mastfuß,
Magerbeton erdfeucht nach dem Stellen des Mastes
einschl. der Grundplatte ins Mastloch einbringen
und verdichten.
Menge: 38,000 St

**1.2.180 Betonaufbruch**
Betonaufbruch
Betonfläche 0,5m breit aufschneiden,
Betondicke bis 0,25m,
Beton aus Schnittfläche aufnehmen
zur Wiederverwendung verkehrstechnisch
gesichert zwischenlagern und nach der Kabelverlegung
wieder verlegen und Fugen vergiesen.
Menge: 2,000 m

**1.2.190 Betonstein oder Verbundsteinpflaster aufbrechen**
Betonstein oder Verbundsteinpflaster aufbrechen
bis 10cm x 20cm,
40cm breit mit Unterbau,
für Kabellegung
Material seitlich lagern,
nach erfolgter Kabellegung lagenweise verfüllen,
verdichten und Oberfläche wieder herstellen
Menge: 20,000 m

**1.2.200 Aufnehmen und wiederherstellen von Kleinpflaster**
Kleinpflaster,
Aufnehmen und wiederherstellen von Kleinpflaster
im Bereich des Kabelgrabens und der Maststandorte.
Menge: 5,000 m2

**1.2.210 Feinsand**
Feinsand,
Liefern und Einbauen von feinkörnigem, steinfreiem Sand
als Bettungs- und Abdeckmaterial für Kabel.
Einbau im Kabelgraben unterhalb und oberhalb der
Kabelleitung
in einer Schichtdicke von jeweils ca. 0,10 m.
Material frei von Steinen und Fremdstoffen > 20 mm,
geeignet zur Kabelschutzbettung.
Einbringen, profilgerecht verteilen und lagenweise
verdichten,
soweit erforderlich.
Einschließlich eventueller Nachprofilierung nach
Kabelzug.
Menge: 5,000 m3

**1.2.220 Verdichtungsnachweis**
Verdichtungsnachweis liefern Kontrollprüfung im
Trassenbereich gemäß ZTV E-StB
Menge: 1,000 St

**1.2.230 Vermessung**
Vermessung der Kabeltrasse und
Leuchtstandorte entsprechend
Lageplan.
Die Dokumentation ist den
Revisionsunterlagen beizulegen.
Menge: 1750,000 m

#### 1.3 Straßenleuchten, Lichtmaste und Zubehör

*Hinweis*
Anforderung an die LED-Beleuchtung

Es werden bei der Leuchtenauswahl strenge Kriterien
hinsichtlich der Energieeffizienz und des
Umweltschutzes zu Grunde gelegt. Die
im Leistungsverzeichnis aufgeführten
Ausstattungsmerkmale der LED Leuchten stellen
Mindestanforderungen dar und sind daher unbedingt zu
erfüllen.

- einseitige Anordnung
- Lichtpunkthöhe: 7m
- Lichtpunktabstand: ca. 45m
- Beleuchtungsklasse P3- P6
- Em 7,50-1,50 lx, Emin 0,60-0,40 lx
- Lichtfarbe: 2200K bzw. 3000K
- integrierte Sensorik wie Bewegungsmelder
- Leuchtencontroller zur Kommunikation der Leuchten
untereinander
- Zhaga Sockel oben und unten am LED-Leuchtenkopf
- Einbindungsmöglichkeit in ein Lichtmanagement System
des jeweiligen Herstellers

Dem Leitfabrikat gleichwertige Produkte anderer
Hersteller sind mit Genehmigung der Stadt Werder
(Havel) zum Wettbewerb zugelassen.
Diese Angebote sind als Nebenangebote einzureichen.
Der Bieter stellt auf Anforderung leihweise,
ohne Vergütung und mit Montage,
eine Musterleuchte in Funktion zur Verfügung.
Der AG kann die Musterleuchte im Auftragsfalle zu
Kontroll- und Vergleichszwecken bis zur Abwicklung des
Auftrages zurückbehalten.
Ohne Angabe des Fabrikates und des Typs ist das
Angebot unvollständig.
Alle Leuchten müssen gemäß Gesetz über Technische
Arbeitsmittel den allgemeinen Regeln der Technik
(u. a. VDE-Vorschriften) entsprechen. Zum Nachweis der
Sicherheit müssen die Leuchten das VDE-Zeichen
tragen, die
VDE-Prüfbescheinigung oder den Prüfschein PTB
aufweisen.
Angaben über Schutzarten und Klassen sowie
zusätzliche Prüf- und Sicherheitszeichen werden nur
gemeinsam mit dem
VDE-Zeichen anerkannt.
Dem VDE-Prüfzeichen gleichwertige, auf den Leuchten
angebrachte Prüfzeichen der EG-Mitgliedsstaaten werden
ebenfalls anerkannt. Leuchten in Sonderausführung
müssen VDE 0710 entsprechen, elektrotechnische
Bauteile müssen jedoch das
VDE-Zeichen tragen.

**1.3.10 Ausleger-Lichtmast 7*1,0m nach DIN EN 40**
gerader Lichtmast mit 1m Ausleger
nach DIN EN 40,
Lichtpunkthöhe: 7,0m, Ausleger: 1,0m
Mastzopf 76mm, Erdstück 0,8-1,0m,
Mast für Mastaufsatzleuchten
konisch rund, feuerverzinkt nach DIN EN ISO 1461,
aus 3mm Stahl, längsnahtgeschweißt,
Bodenplatte Länge 250mm inkl. Montagezubehör.
Kantenschutz für Kabeleinführungsöffnung 50 x 150mm,
Mastfarbe: wie Leuchte DB703.
Mit eingelegter Stahltür 85 mm x 400 mm
und Türverschluss V2A,
Dreikant 12 mm. Gerätesteg und Schiebemuttern zur
Aufnahme eines Anschlusskastens. Mit Kabeleinführun
gsöffnung 50 mm x 150 mm
PVC-Manschette für Dm 110-130mm, 450 mm geschrumpfte
Länge, Farbe schwarz, aufgeschrumpft. Standsicherheit
der Maste ist nachzuweisen.

Planfabrikat: Stahlmast
 Hersteller/Typ:
'............................'
(vom Bieter zu benennen)

Der Mast ist vor Auslösung der Bestellung nochmals
mit der Bauleitung abzustimmen.
Menge: 38,000 St

**1.3.20 Mastanbausteckdose**
Mastanbausteckdose,
Steckdose Schutzkontakt-IP68
Bemessungsspannung 250 V
Bemessungsstrom 16 A
Schutzart IP66
Abmessungen (L x B x H) 168 x 106 x 107 mm
2 Bohrschrauben 4,8 x 22 mm
Fehlerstromschutzschalter (FI; RCCB)
kombinierter Schutzschalter (FI/LS; RCBO)
Anschlussleitung H05VV-F 3 x 1,0 mm² in 4.500 mm,
8.000 mm Länge
Anschluss und Montage an den Lichtmasten
im Ortskern.
Menge: 5,000 St

**1.3.30 Technische Mastaufsatzleuchte**
Technische Mastaufsatzleuchte,
LED-Aufsatz- und Ansatzleuchte
Mit SLR-Ausstattung (Smart Lighting Ready) zur
nachträglichen Integration von Komponenten für
Lichtmanagementsysteme.
Zhaga Sockel oben und unten am Leuchtenkopf,
D4I-Standard ausgelegt zertifiziert.
Aufsatz- und Ansatzmontage auf bzw.
an Mastzopf Ø 76 mm.
Neigungswinkel 0°...90°, in 5°-Schritten einstellbar
In MLT- Ausführung (Multi-Lens-Technologie)
Mit asymmetrisch breit strahlender
Lichtstärkeverteilung.
Mit Lichtstromkonstanthaltung am Ende der Lebensdauer
(CLO).
LED-System bestehend aus 4 MLT-LED-Modulen
mit jeweils 4 LED. Bemessungslichtstrom 4200 lm,
Bemessungsleistung 30 W, maximale
Leuchten-Lichtausbeute 140 lm/W.
Lichtfarbe warmweiß 3000 K,
allgemeiner Farbwiedergabeindex (CRI) Ra > 70.
Bemessungslebensdauer L80/B50 (tq 25 °C) = 100.000h
Die Lichtquelle ist entsprechend der
Ökodesign-Anforderungen (VO (EU) 2019/2020)
austauschbar.
Leuchtenkörper aus Aluminium-Druckguss.
Primärfarbe anthrazit (ähnlich DB 703), Zusatzfarbe
silbergrau
(ähnlich RAL 9006).hochwetterfest.
Der E-Block kann werkzeuglos entnommen werden.
Schutzklasse (EN 61140): II,
Schutzart (DIN EN 60529): IP66, Stoßfestigkeitsgrad
nach IEC 62262: IK08. Gewicht: 7,1 kg.
Mit angeschlossener 8000 mm langer Zuleitung.
Mit elektronischem Betriebsgerät, schaltbar.
Betriebsgerät gemäß DALI-2-Standard (EN 62386).
Das Betriebsgerät ist entsprechend der
Ökodesign-Anforderungen (VO (EU)
2019/2020) austauschbar.
Stoßspannungsfestigkeit Differential Mode / Common
Mode: 6 kV / 10 kV.
Das Produkt erfüllt die grundlegenden Anforderungen der
anwendbaren EU-Richtlinien und des
Produktsicherheitsgesetzes und trägt die
CEKennzeichnung.
Zusätzlich ist die Leuchte durch
eine unabhängige Prüfstelle ENEC-zertifiziert.
Leuchte 10 Jahre, Ersatzteile (LED- Modul,
Betriebsgerät, optisches System) 15 Jahre verfügbar.

Planfabrikat: LIQ 50N-AB2L-SLR2/4200-730 4G1 ET
 Hersteller/Typ:
'............................'
(vom Bieter zu benennen)
Menge: 38,000 St

**1.3.40 Leuchten Blende**
Leuchten Blende,
zur Abschirmung des
Abstrahlverhaltens der Leuchte.
Lichtschott Einsatz in Leuchtenkopf.
Menge: 38,000 St

**1.3.50 Leuchtencontroller Funkvernetzung**
Leuchtencontroller Funkvernetzung,
Für die intelligente und flexible Steuerung von
Beleuchtungsanlagen mit statischen Langzeitprofilen
oder dynamischen Leuchtenprofilen.
Mit integrierter eSIM zur direkten Cloud-Ansteuerung.
Große Reichweite, tiefe Abdeckung, hohe Verfügbarkeit
und
hohe Sicherheit durch den globalen
Telekommunikationsstandard (NB-IoT/LTE CAT-M1/
EGPRS). Geeignet für den großflächigen Einsatz in
Städten durch eingebautes GPS.
Leuchten können aus der Ferne
überwacht, verwaltet und per App gesteuert werden.
Kann in Kombination mit
jeder Smart Lighting Ready (SLR) Leuchte, mit
Lumawise Endurance S-Fassung von TE Connectivity
(Zhaga-connectivity module), betrieben werden.
Installation des Controllers per Plug&Play auf der
standardisierten Zhaga-Schnittstelle. In
Kombination mit Bewegungssensoren kann Licht nach
Bedarf erzeugt werden.
Die im Leuchtentreiber hinterlegte D4i-Daten
werden ausgelesen und an die
grafische Benutzeroberfläche übertragen.
Die Analyse und Visualisierung der Daten erfolgt in
Echtzeit. Relevante Informationen zu
Energieverbrauch, Temperatur und Status ermöglichen
eine umfassende Überwachung und Steuerung der
Beleuchtungsanlage. LTE Kat M1/ Kat NB1/ EGPRS
Kommunikation. Lichtsteuerung über DALI / SR/ DALI
2.0/ D4i. AES-verschlüsselte drahtlose
Kommunikation 128 bit. Externer
Bewegungssensor-Eingang. IP 66 + UV-stabilisiert.
Adaptive, autonome, Astro-Uhr und kalenderbasiertes
Dimmen. Umgebungslichtsensor / Fotozelle.
Fernverwaltung und -steuerung per App.
Eingebautes GPS. Drahtlos konfigurierbar
und aktualisierbar, D4i-fähig.
Fernschalter Ein/Aus/ Dimmen.
Sim: Micro-SIM oder MFF2 eSIM .
Menge: 38,000 St

**1.3.60 PIR Bewegungssensor**
PIR Bewegungssensor,
Passiv Infrarot Bewegungssensor,
welcher mit einer standardisierten
Zhaga-Schnittstelle (Zhaga Book 18) ausgestattet
ist. Bidirektionale Kommunikation zwischen Sensor und
Treiber und ermöglicht damit verbundene Systeme
für intelligentere, energieeffizientere und
datengesteuerte Steuerung der Beleuchtungsanlage..
Zur Einbindung in ein Lichtmanagementsystem.
Geeignet für Lichtpunkthöhen bis 12m.
Der Bewegungssensor kann sowohl als
Sensoreinzellösung eingesetzt werden als auch in
Kombination mit einem Lichtmanagementsystem
miteingebunden werden
High- oder Low-Trim voll einstellbar von 1 bis 10 V
Zeitverzögerung von 30 Sekunden bis 30 Minuten
Optionale Ausschaltverzögerung
Rampenauf- und Ausblendzeiten (2
Sekunden, 10 Sekunden)
Polycarbonat-Konstruktion; flammenhemmend,
UV-beständig, schlagfest, recycelbar - UL244A und
UL508; Schutzart IP66
Menge: 38,000 St

**1.3.70 Programmierschnitstelle USB-Stick**
Programmierschnittstelle, mit USB-Stecker,
Netzanschluss: 5V, aus Kunststoff, transparent,
zur nachträglichen Veränderung der Einstellung
am Leuchtencontroller
Menge: 1,000 St

**1.3.80 Programmierung/Inbetriebsetzung**
Programmierung/Inbetriebsetzung
der Leuchtenköpfe mit Leuchtencontroller
einschl. Erstkonfiguration der oben angebotenen
Leuchten
vor Ort, mit Einspielung eines Dimmprofils nach
Kundenvorgabe, Festlegung von Gruppen und
Nachbarleuchten nach Bedarf.

Einweisung Steuerungstechnik,
für die Verantwortlichen der Stadt,
Hersteller-Vorführung und Schulung vor Ort
in Beisein der Ausführungsfirma,
Einladung der Wartungsfirma zur Einweisung.

Allgemeinbeleuchtung: auf 100 bzw. 80%
Abendliche Beleuchtung; 50%
Nachtabschaltung 20%
Bei Bewegungserkennung hochdimmen auf 80%
Menge: 1,000 St

**1.3.90 Abladen, montieren und ausrichten**
Abladen, montieren und ausrichten
der vorbeschriebenen Außenleuchten,
auf dem Mast,
Montagehöhe bis 7m,
anschliessen und aufsetzen der LED Leuchten.
Menge: 38,000 St

**1.3.100 Kabelübergangskasten**
Kabelübergangskasten
aus schlagfestem Polypropylen,
für Mastinneneinbau Schutzklasse II,
für Türgröße 400 mm x 85 mm,
Kabeleinfuehrung unten, Anzahl der anzuschliessenden
Kabel bis 3
Typ/Querschnitt NYY-J 5x10-16
mit Schutzrohrhalter bis Rohrdurchmesser 32 mm für
2 Schutzrohre,
2 Gewindebohrungen unten Pg 29,
1 Abgang oben, mit Stopfbuchsen Pg 13,5,
2 Sicherungssockel E14, 500 V mit Gewinde D1,
Menge: 38,000 St

**1.3.110 Sicherungseinsatz**
D01 Neozed Sicherungseinsatz 2 bis 10 A
zum Einbau in vorgenannten Kabelübergangskasten
Menge: 38,000 St

**1.3.120 Überspannungsschutz**
Mehrpoliger Überspannungs- Ableiter Typ 2
mit thermischer Überwachungseinrichtung
und Abtrennvorrichtung,
zweifache optische Defektanzeige für den Ableitpfad
der Versorgungsspannung und der Steuerphase,
Möglichkeit zur Abschaltung der Leuchte bei
defektem Überspannungsschutz,
zum Einbau am Sicherungselement im Mastfuß,
Menge: 38,000 St

**1.3.130 Mastbeschriftung**
Mastbeschriftung,
Die Beschriftung der Beleuchtungsmaste hat nach den in
der Stadt Werder üblichen Verfahren zu  erfolgen.
Bestehend aus:

Mastnummer
Mastnummer liefern und montieren,
zu beklebende Fläche vorab reinigen,
Klebebereich soll 2,5m über GOK sein und zur Straße
zeigen.
Mastnummer mit AG absprechen,
Größe 7 x 7 cm, Schrifthöhe 5 cm
mit schwarzem Rahmen, Schriftart Arial, UV-beständig

Liefern und montieren.

Beschriftung des Mastes nach Verteiler und
Stromkreiskennzeichnung herstellen.
Menge: 38,000 St

**1.3.140 Universalschutzbügel**
Universalschutzbügel,
feuerverzinktes Stahlrohr
Stahlrohr Ø 60 x 2,5 mm ; B400 x H1400 mm
Gewicht: ca. 8,5kg,
Befestigung: zum einbetonieren,
als Schutzbügel für Maste/Kabelverteiler.
einschließlich Fundament-Herstellung.
Menge: 2,000 St

**1.3.150 Demontage Metallmast**
Demontage Metallmast,
einschließlich Leuchtmittel,
Höhe ca. 7,5m,
mit Aufsatzleuchte bis 2x 70W und Ausleger
komplett mit Mastaufführung,
wie folgt demontieren:
- Mast freischalten und Anschlüsse demontieren
- Leuchte demontieren und dem Bauhof übergeben
in Absprache mit dem AG entsorgen
- Mast abtransportieren und entsorgen
einschließlich der erforderlichen Erdarbeiten
zum Freilegen des Mastes, Verfüllen, Verdichten
und oberflächenfertigen Herstellung der Baugrube.

Material bis auf die Leuchte wird Eigentum des AN und
ist zu entsorgen.
Menge: 22,000 St

#### 1.4 Kabel, Schaltschrank und Zubehör

**1.4.10 Kunststoffkabel NYY-J 5 x 1,5mm²**
Kunststoffkabel NYY-J
5 x 1,5 re, Cu-Zahl 58,
Verlegung in vorhandene Rohre, Kabelkanalformsteine,
Unterflurkanäle oder Maste.
Menge: 275,000 m

**1.4.20 Erdkabel NYY-J 5 x 16mm²**
Erdkabel NYY-J 5x16 mm²,
Energieversorgungskabel zur Verwendung im Freien,
in der Erde, im Wasser, in Innenräumen,
Kabelkanälen,
- Aufbau nach VDE 0276 Teil 603:
- Nennspannung: 0,6/1 kV
- Leiterwerkstoff: Kupfer
- Isolierhülle: PVC-Mischung
- Aderumhüllung: Füllmischung
- Mantel: PVC-Mischung
- Mantelfarbe: schwarz
- tiefste Verlegetemperatur: - 5 °C
- Zulässige Betriebstemperatur: + 70 °C

in vorhandene Gräben oder in Schutzrohr einziehen
und an den geplanten Maststandorten in ca 1,5m
langen Anschlussschleifen gesichert ablegen.
Menge: 500,000 m

**1.4.30 Erdkabel NYY-J 5x10mm²**
Leistung wie zuletzt in vollem Wortlaut, jedoch
NYY-J 5x10mm².
Menge: 1400,000 m

**1.4.40 Anschließen der Kabeladern, Typ: NHXMH, NYY, NYM, 5x16**
Anschließen der Kabeladern
von Kabel/Leitung an Geräte, Maste, Anschlussleisten
etc. einschl. das entsprechende Kabel in das Gerät,
Verteilerkasten etc. einführen, an der
Zugentlastungsschelle befestigen, absetzen (abmanteln
und abisolieren) der Kabelenden, Kabeladern auflegen
anschließen durch Klemmen
einschl. des notwendigen Kleinmaterials

Kabeltyp: NHXMH, NYY, NYM
Kabeldimension: 5x16
Anschlussart: Klemme
Menge: 20,000 St

**1.4.50 Anschließen der Kabeladern, Typ: NHXMH, NYY, NYM, 5x10**
Anschließen der Kabeladern
von Kabel/Leitung an Geräte, Maste, Anschlussleisten
etc. einschl. das entsprechende Kabel in das Gerät,
Verteilerkasten etc. einführen, an der
Zugentlastungsschelle befestigen, absetzen (abmanteln
und abisolieren) der Kabelenden, Kabeladern auflegen
anschließen durch Klemmen
einschl. des notwendigen Kleinmaterials

Kabeltyp: NHXMH, NYY, NYM
Kabeldimension: 5x10
Anschlussart: Klemme
Menge: 80,000 St

**1.4.60 Anschliessen 5 x 1,5 mm²**
Leistung wie zuletzt in vollem Wortlaut, jedoch
Anschliessen 5 x 1,5 mm².
Menge: 76,000 St

**1.4.70 Kabelanschluss Lichtmast/Schaltschrank**
Kabelanschluss Lichtmast/Schaltschrank,
Anschluss eines zusätzlichen Kabels
am Lichtmast, bzw. Schaltschrank.
Menge: 5,000 St

**1.4.80 Kabelschutzrohr DN63**
Kabelschutzrohr DN63,
Kabelschutzrohr für Erdverlegung,
Werkstoff:  Kunststoff
Werkstoffgüte:  Polyethylen
Oberfläche:  unbehandelt
Farbe:  schwarz
Ausführung:  biegsam
Form:  außen gewellt, innen glatt
Temperaturbeständigkeit -5°C bis 90°C
Menge: 1200,000 m

**1.4.90 Kabelschutzrohr DN110**
Leistung wie zuletzt in vollem Wortlaut,
jedoch DN110.
Menge: 100,000 m

**1.4.100 Erdungsseil**
Erdungsseil,
Erdungsseil 1x10 gn/ge HO7V-K
für Maste,
einschließlich beidseitigen Kabelschuhen
Menge: 38,000 m

**1.4.110 Erdkabel-Verbindungsmuffe aus Gießharz, 5x16**
Erdkabel-Verbindungsmuffe aus Gießharz,
komplett mit Verbindungsklemmen,
liefern und montieren,
bis zu einer Kabelgröße von 5x16
einschließlich systemgebundenen Zubehör
Menge: 1,000 St

**1.4.120 Schrumpfmuffe 5x16 qmm**
Schrumpfmuffe als Verbindungsmuffe bis zu einer
Querschnittsgröße von:
5x16 qmm
Menge: 1,000 St

**1.4.130 vorhandene Stromkreise ein- und ausklemmen, 5x10-16**
vorhandene Stromkreise während der Baumaßnahme prov.
ein- und ausklemmen,
5x10-16mm²,
komplett mit allen Nebenarbeiten
Menge: 10,000 St

**1.4.140 Demontage vorh. SBL Kabel**
Demontage vorh. SBL Kabel,
abklemmen der Leitungen aus den
Mastübergangskästen,
Aufnahme der Kabel, Querschnitt
5x10-25mm²; Leitermaterial Kupfer oder Alu,
nach erfolgter Freilegung dieser aus den Kabelgräben,
einschließlich fachgerechter Entsorgung durch AN.
Entsorgungsnachweis führen.
Menge: 1000,000 m

**1.4.150 Kabelwarnband**
Markierung von Kabeltrassen,
liefern und herstellen, als Kabelwarnband,
Farbton gelb, mit Beschriftung,"Straßenbeleuchtung"
max. Laenge der Beschriftung 100 mm,
Beschriftung nach Abstimmung mit den AG
verlegen 40 cm über Kabelachse.
Menge: 1700,000 m

**1.4.160 Kennzeichnung von Kabeln**
Kennzeichnung von Kabeln
liefern und herstellen,
mit Kabelerkennungsstreifen aus PVC,
Farbton blau, mit Beschriftung "Strassenbeleuchtung",
max. Länge der Beschriftung 100 mm,
Befestigung am Kabel 1 Stück je 5 Meter.
Menge: 100,000 St

**1.4.170 Abstimmungen EVU- Anschluss**
EVU- Anschluss
für die Versorgung des Straßenbeleuchtungsschaltschrankes einschließlich
- Einreichen der EBA durch Elektrofirma
Menge: 1,000 St

**1.4.180 Straßenbeleuchtungs-Schaltschrank SBS-6**
Straßenbeleuchtungs-Schaltschrank SBS-6
Säule Größe 0 / A070-2100
Schutzart IP44 / Schutzklasse II
mit Doppelschließung für Profilhalbzylinder 40 oder 45
mm
Hausanschlusskasten NH00
1 Zählerplatz IP54; 1 TSG-Platz IP54 nach DIN 43 870
 1 LS-Schalter B10/1 pol. 25 kA und Steuerkl. für
TSG mit Plombierhaube
1 Platz für Hauptsicherungsautomat Typ ABB-S750;
GE/AEG-S91.3;
HAGER-HTS auf SS-System 4 pol./12x5 mm Cu.
1 Service-Steckdose-Schuko 16 A/2 pol.; 1
Schrankbeleuchtung 35 W
1 Dämmerungsschalter-1 Kanal mit Anschlusskl. für
externen Sensor
1 Digital-Schaltuhr-2 Kanal
3 Installationsschütze 63 A zur Ansteuerung der Abgänge
3 Gruppenschalter zur Umschaltung
Hand-Null-Automatikbetrieb
1 LS-Schalter B6/1 pol. zur Absicherung des
Steuerstromkreises
1 LS/FI-Schalter B16/0,03 A 2 pol. zur Absicherung der
Steckd./Bel
18 Leitungsschutzschalter B16/1 pol. zur Absicherung
der Abgänge
6 Abgangsklemmen 16 mm² / 4 pol.
einschließlich Schaltschranksockel.
liefern, montieren, aufstellen.
Menge: 1,000 St

**1.4.190 Profilgerechter Bodenaushub für Kabelverteiler**
Profilgerechter Bodenaushub für Kabelverteiler,
oder Schaltschrank
Bodenklasse 3 bis 5,
Handschachtung,
Aushubfläche: 1,50m x 0,8m
Tiefe: 0,8m
lagenweisenverfüllen und verdichten mit
Wiederherstellung der Oberfläche bei Gras-, Acker-,
Gartenland oder ähnlichen.
Verdrängter Boden wird Eigentum des AN.
Menge: 1,000 St

**1.4.200 Demontage und Entsorgung Bestands SBS**
Demontage und Entsorgung Bestands SBS,
freischalten der alten Abgangskabel der
Straßenbeleuchtung vom Bestandsverteiler,
Abmelden der Zuleitung beim EVU
Demontage und fachgerechte Entsorgung
des Schaltschranks, inkl. Materialien.
Menge: 1,000 St

**1.4.210 Erstellung Stromlaufplan Schaltschrank**
Erstellung Stromlaufplan Schaltschrank,
entsprechend Stand auf der Baustelle,
in laminierter Folie zur Ablage in Plantasche
des Schaltschrankes.
Menge: 1,000 St

**1.4.220 Leitungsschutzschalter 16A**
Leitungsschutzschalter 16A,
Leitungsschutzschalter nach DIN EN 60898-1 (VDE
0641-11) mit zeitverzögertem thermischen Auslöser für
Überlastschutz und elektromagnetischer Auslöser für
Kurzschlussschutz. Geeignet zum nachträglichen
Anbau von Zusatzeinrichtungen.
Beschriftungsmöglichkeit direkt am Gerät und
Einzelentnahme aus dem Phasenschienenverbund
durch Entriegelung der Hutschienenschnellbefestigung.
Bemessungsbetriebsspannung Ue: 230 / 400 V
Frequenz: 50/60 Hz
Ausschaltvermögen Icn AC nach IEC 60898-1: 6 kA
Isolationsspannung: 500 V
Stoßspannungsfestigkeit: 4000 V
Betriebstemperatur: -25.70 °C
Nennstrom: 16 A
Auslösercharakteristik: B
in Verteilung verdrahten.
Menge: 2,000 St

**1.4.230 Leitungsschutzschalter 10A**
Leistung wie zuletzt in vollem Wortlaut,
jedoch LS B10A.
Menge: 2,000 St

**1.4.240 FI-Schutzschalter 40A / 30 mA, 4-pol.**
FI-Schutzschalter 40A / 30 mA, 4-pol.,
Fehlerstromschutzschalter DIN VDE 0664 Teil 1,
für Wechsel- und pulsierende Gleichfehlerströme,
für Einbau in Zählertafeln und Verteiler,
Nennfehlerstrom 30 mA,
Nennstrom 40 A, 4polig, 230 V AC
Menge: 2,000 St

**1.4.250 Durchgangsreihenklemme DIN VDE 0611 Teil 1 für Leiterquerschnitte bis 16mm²**
Druchgangreihenklemme DIN VDE 0611 Teil 1
Nennisolationsspannung 500V AC
für Leiterquerschnitt bis 16mm²
finger- und berührungssicher
Klemmträger aus selbstverlöschenden oder
nichtbrennbaren Isolierstoff
für Tragschiene, einschl. systemgebundenen Zubehör mit
dauerhafter Klemmbezeichnung,
liefern und betriebsbereit montieren
Menge: 10,000 St

**1.4.260 Neutralleiterklemme ,für Leiterquerschnitt bis 16mm²**
Neutralleiterklemme
Nennisolationsspannung 500V AC
für Leiterquerschnitt bis 16mm²
mit Sammelschiene 15x6
finger- und berührungssicher
Klemmträger aus selbstverlöschenden oder
nichtbrennbaren Isolierstoff
für Tragschiene, einschl. systemgebundenen Zubehör mit
dauerhafter Klemmbezeichnung,
liefern und betriebsbereit montieren
Menge: 5,000 St

**1.4.270 Schutzleiterklemme DIN VDE 0611,für Leiterquerschnitt bis 16mm², mit Schraubanschlüssen**
Schutzleiterklemme DIN VDE 0611
geeignet für Anordnung zwischen Reihenklemmen
N-Trennklemmen mit Kennzeichnung und spanungsriss- und
korrosionsfreiem Klemmkörper,
Nennisolationsspannung 500V AC
für Leiterquerschnitt bis 16mm²
mit Schraubanschlüssen
finger- und berührungssicher
Klemmträger aus selbstverlöschenden oder
nichtbrennbaren Isolierstoff
für Tragschiene, einschl. systemgebundenen Zubehör mit
dauerhafter Klemmbezeichnung,
liefern und betriebsbereit montieren
Menge: 5,000 St

**1.4.280 Tiefenerder Länge Stück je 1,5 m**
Tiefenerder 1,5 m,
Tiefenerder zum Errichten von Erdungsanlagen für
Ableitungen
oder Trafostationen,
mit abgesetztem Rändelzapfen,
Werkstoff: NIRO (V4A),
Werkstoff-Nr.: 1.4571 / 1.4404 / 1.4401,
Stablänge: 1500 mm,
Durchmesser: 20 mm,
Kurzschlussstrom (50 Hz): 4,2 kA,
Normenbezug: DIN EN 62561-2,
einschließlich anteiliger Schlagspitze liefern und
setzen
Menge: 3,000 St

**1.4.290 Kreuzverbinder V4A**
Kreuzverbinder V4A,
 Kreuzstück nach DIN EN 62561-1
- für ober- und unterirdische Verbindung von Rund- und
Flachleitern
- Ausführung mit Zwischenplatte und Schrauben M8

Technische Daten:
Werkstoff Klemme: NIRO (V4A)
Klemmbereich Rd / Rd: 8-10 / 8-10 mm
Klemmbereich Rd / Fl: 8-10 / 30 mm
Klemmbereich Fl / Fl: 30 / 30 mm
Klemmbereich (mehrdrähtig / Seil): 50-70 mm2
Schraube: di M8 x 25 mm
Werkstoff Schraube / Mutter: NIRO (V4A)
Werkstoff-Nr.: 1.4571 / 1.4404 / 1.4401
ASTM / AISI:316Ti / 316L / 316
Abmessung: 60 x 60 x 3 mm
Zwischenplatte: ja
Normenbezug: DIN EN 62561-1
Kurzschlussstrom (AC 50Hz / DC) (1 s 300 Grad
Celsius): 7 kA
Menge: 2,000 St

**1.4.300 Korrosionsschutzbinde**
Korrosionsschutzbinde,
- zur Verwendung im Erdreich nach DIN 30672,

Technische Daten:
Werkstoff: Petrolat
Länge: 10 m
Bandbreite: 50 mm
Bandstärke: ca. 1 mm
Normenbezug: DIN 30672
Ausführung: UV-stabilisiert
Menge: 2,000 m

**1.4.310 Erdwiderstandsmessungen**
Erdwiderstandsmessungen,
Nach Herstellung der Erdung
Durchführung der Messung des
Ausbreitungswiderstandes durch
Elektrofachkraft.
Die DIN EN 62305-3, DIN VDE 0185,
DIN VDE 0100 Teil 540, DIN VDE 0101
und DIN VDE 0141 sind zu beachten.
Die Messung ist zu dokumentieren
und die Dokumentation dem AG zu übergeben.
Menge: 1,000 St

#### 1.5 Baumschutz / Grünanlagen

**1.5.10 Lichtraumprofilschnitt**
Lichtraumprofilschnitt,
freilegen der Leuchtenköpfe bei zu hohem
Bewuchs in direkter Nähe des Lichtpunktes.
Ausasten in Absprache mit der Stadt Werder,
Fachbereich Grün.
Schnittreste und Gehölzreste sammeln, laden
und auf Deponie des AN entsorgen.
Baumhöhe bis 10m.

Hinweise:
Freiliegende Wurzeln sind während der Schnittmaßnahmen
zu schützen, zu umfahren und ggf. zum Schutz vor
Verletzung und Verdichtung abzudecken
Inkl. Anfahrt, Transport, Vorhalten,
Einsatz sowie Verschleiß und Verbrauch von
Hilfsstoffen.
Gesamtes Holz der Verwertung nach Wahl des AN zuführen.
Menge: 10,000 St

**1.5.20 Baumschutz auf Baustellen, wiederverwendbar**
Baumschutz auf Baustellen, wiederverwendbar,
Vor Beginn der Baumaßnahmen liefern von Stammschutz
für Bäume bis 2m Stammhöhe und standsicher befestigen.
Wiederverwendbare Baumschutzmanschette aus 3
Schlauch-Polsterungen
rund um den Stamm und senkrecht daran angebrachten
Brettern 200x12x2cm,
Fixierung der Enden mit Schwerlastkabelbindern.
(z.B. GROWtect Baumschutzmanschette), Mindesthöhe 2m
Der Baumschutz ist nach Fertigstellung der Baumaßnahme
wieder zu entfernen.
Mehrmaliges umsetzen entsprechend des jeweiligen
Abschnittes in welchem gearbeitet wird.
Menge: 5,000 St

**1.5.30 Wurzelrückschnitt und Wundbehandlung**
Wurzelrückschnitt und Wundbehandlung,
Wurzelrückschnitt laut ZTV-Baumpflege,
inkl. Wundbehandlung und fachgerechte Abdeckung der
Wurzeln über 4 cm Durchmesser,
inkl. Freilegen der Wurzel in Handarbeit,
anfallende Stoffe seitlich lagern,
Entsorgung wird gesondert vergütet.
Ausführung nur nach vorheriger Abstimmung mit dem AG
und der BÜ. Materialkosten sind in EP einzukalkulieren
Menge: 5,000 St

**1.5.40 Wurzelschutz**
Wurzelschutz,
zum Schutz der Leitungsführung der neu zu verlegenden
Kabel und Leitungen durch Wurzelschutzbahnen aus HDPE,
Dicke 2 mm, Höhe 0,5 m, in Längen á 12,5 m oder 25 m
liefern
und in zuvor ausgeschachtetem Graben horizontal
einbauen.
Menge: 50,000 m

**1.5.50 Lastverteilungsplatte**
Lastverteilungsplatte,
zur Verteilung auftretender Lasten
durch Befahrung mit Baggern o.ä.
Fahrplatte aus Kunststoff (Polyethylen, hochmolekular)
Nutzmaß pro Fahrplatte: 2.000 x 600 mm
Die einzelnen Fahrplatten sind über optional verfügbare
Stahlverbinder fest miteinander kombinierbar
Befahrbar mit Bagger, Radlader, PKW, LKW und
landwirtschaftlichen Nutzfahrzeugen
Ebenfalls zur Lagerung von Abraum,
Erde des Kabelgrabens.
Menge: 10,000 St

**1.5.60 Rasenansaat**
Rasenansaat,
Rasen ansäen, RSM 7.1.2 Landschaftsrasen,
Saatgutmenge 20 g/m2.
die Saatgutmischung ist mit Gräsersorten auszustatten,
die in der RSM/FLL in die höchste Eignungsstufe
eingeordnet
sind, Nachweis der Beschaffenheit durch Vorlage
des Mischungsnummernbescheides.
Menge: 550,000 m²

#### 1.6 Stundenlohn- und sonstige Arbeiten

**1.6.10 Hebebühne aufbauen, vorhalten und abbauen**
Hebebühne stand- und betriebssicher gemäß den
Unfallverhütungsvorschriften bereitstellen und
betreiben einschließlich Auf-, Um- und Abbau an der
Baustelle sowie Bedienung durch geeignetes
Fachpersonal.

Aufstellung: (x) im Freien ( ) im Gebäude
Die Vorhaltezeit für die gesamte Installationszeit der
Leuchte, einschließlich entsprechendem mehrmaligen
Umsetzen.
Menge: 1,000 St

**1.6.20 Inbetriebnahme und Funktionskontrolle**
Inbetriebnahme und Funktionskontrolle
der gesamten ausgeschriebenen Anlage
in Anwesenheit des AG

Eintragung der Ergebnisse in Abnahmeprotokoll

bestehend aus:

Besichtigung und Erprobung
der gesamten ausgeschriebenen Anlage
lt. DIN VDE 0100 Teil 600 Abs. 4.1 und 4.2

Eintragung der Ergebnisse in den Übergabeschein

Messung des Isolationswiderstandes
der gesamten ausgeschriebenen Anlage
lt. DIN VDE 0100 Teil 600;

Messungen
L1 gegen L2, L3, N, PE
L2 gegen L3, N, PE
L3 gegen N, PE
N gegen PE

aller Stromkreise, Zu- und Hauptleitungen

Eintragung der Ergebnisse in den Übergabeschein

Messung der Schleifenimpedanz oder
des Kurzschlussstromes
der gesamten ausgeschriebenen Anlage
lt. DIN VDE 0100 Teil 600 Abs. 8.2.3.2 und 12.1;

aller Stromkreise, Zu- und Hauptleitungen

Eintragung der Ergebnisse in den Übergabeschein
Menge: 1,000 psch

**1.6.30 Revisionsunterlagen 2-fach**
Revisionsunterlagen in 2-facher Ausfertigung

Der Auftragnehmer hat für den gesamten im vorliegenden
Leistungsverzeichnis beschriebenen Leistungsumfang
eine technische Bestandsdokumentation zu erstellen.
Die Bestandsdokumentation ist in Form von Handbüchern,
Pflichtenheften, Wartungs- und Bedienungsanweisungen,
Funktions- und Schaltschemata, Anlagenbeschreibungen
sowie Zeichnungen in Ordnern mit Inhaltsverzeichnis
zur Verfügung zu stellen. Die Ordner werden durch den
Fachplaner geprüft. Erforderlichenfalls sind die
Ordner gewerkeweise zu trennen.
Folgende Unterlagen sind in deutscher Sprache und in
2-facher Ausfertigung in der folgenden Reihenfolge
abgeheftet in DIN-A4-Ordnern sowie digital
 zu übergeben:

- Deckblatt
- Inhaltsverzeichnis
- Anlagenbeschreibung
- Die Lagepläne (pdf sowie im dwg/dxf-Format)
sind im Maßstab der Ausführungsplanung
zu fertigen und müssen
- die Maststandorte
- die Bezeichnung der Leuchten
- den Standort des Schaltschrankes
- die Lage, Anzahl und Dimension der Kabel und
Schutzrohre beinhalten.
- Bedienungsanweisung
- Wartungsanweisung
- Nachweise
 + Errichterbescheinigung/ Fachunternehmererklärung
 + CE-Konformitätsnachweise
 + Abnahmeprotokolle
 + Einzelnachweis für die Prüfung jeder
Sicherheitsfunktion
 + Prüf-, Mess- und Einstellprotokolle
 + Prüfzeugnisse
- Ersatz- und Verschleißteillisten mit
Betriebsmittelkennzeichnung, Einbauort, Menge,
Fabrikat, Typ, Hersteller, Lieferzeit
- Technische Datenblätter/ Spezifikation aller
eingebauter Komponenten

Alle Unterlagen sind Bestandteil
der Abnahme und sind mindestens 1 Woche vor Abnahme
vorzulegen.Endrevision nach Abnahme und Abstellung
aller Restleistungen.

Ohne Vorlage dieser Nachweise findet keine Abnahme
statt!
Menge: 1,000 St

**1.6.40 Lichtmessung**
Lichtmessung /photometrische Messung,
Kontrolle der Beleuchtungsstärke während/nach der
Installation der Leuchten mittels Luxmeter, oder
mittels eines vergleichbaren Kombi-Messgerätes.
Menge: 1,000 St

**1.6.50 Isolationswert und Schleifenwiderstand bis 20 Lichtpunkte**
Isolationswert und Schleifenwiderstand in einem
Stromkreis bis 20 Lichtpunkte messen inkl. Maste
öffnen, Sicherungen entfernen, Werte im Prüfprotokoll
dokumentieren, Anforderung durch den AG
Menge: 1,000 psch

**1.6.60 Arbeitsstunde Elektromeister**
Arbeitsstunde für unvorhersehbare Leistung zum Nachweis
Elektromeister
In den Stundenlöhnen sind Zuschläge für eventl.
anfallende Überstunden, Nachtarbeiten usw.
einzuschließen.
Diese Position dient nicht zur Erfüllung irgendwelcher
Arbeiten, die mit den Liefer-und/oder
Montagepositionen
des Leistungsverzeichnisses abgegolten sind oder damit
in Zusammenhang stehen.
Menge: 5,000 h

**1.6.70 Arbeitsstunde Obermonteuer**
Leistung wie zuletzt im vollen Wortlaut beschrieben,
jedoch Facharbeiter Obermonteur.
Menge: 5,000 h

**1.6.80 Helferstunden**
Leistung wie zuletzt in vollem Wortlaut beschrieben,
jedoch Helferstunde
Menge: 5,000 h

USt %: 19,00
